# Intercambiador calor aire/aire, montaje mural con regulación 90W/K 230V - de Rittal

- Propiedad del archivo: CONSTRUNARIO
- Formato: FIEBDC-3/2012
- Programa: Construnario Versión 3.51
- Fecha de los precios: 05/03/2019
- Divisa: EUR

**WT3130100** u Intercambiador calor aire/aire, montaje mural con regulación 90W/K 230V - de Rittal
RITTAL Intercambiador calor aire/aire, montaje mural con regulación 90W/K 230V Color: RAL 7035 Grado de protección: Circuito interior IP 54 según EN 60 529 Unidad de envase: -Unidad completa a punto de conexión -Regleta de bornes de conexión a presión -Con regulador e indicador digital de la temperatura -Contacto indicador de fallo libre de potencial en caso de exceso de temperatura Código EAN: 4028177388994 Código eCl@ss 4.1: 27180704 Código eCl@ss 5.1: 27180711 Código eCl@ss 6.0: 27180711 Código eCl@ss 7.0: 27180711 Código eCl@ss 8.0: 27180711 Código ETIM 3.0: EC000431 Código ETIM 4.0: EC002514 Código ETIM 5.0: EC002514 Código ETIM 6.0: EC002514
