# Ventilador filtro TopTherm, caudal aire 105/120/m³/h - de Rittal

- Propiedad del archivo: CONSTRUNARIO
- Formato: FIEBDC-3/2012
- Programa: Construnario Versión 3.51
- Fecha de los precios: 05/03/2019
- Divisa: EUR

**LÜ3239110** u Ventilador filtro TopTherm, caudal aire 105/120/m³/h - de Rittal
Color: RAL 7035 Unidad de envase: -Unidad completa lista para el montaje -incluyendo estera filtrante Atención: Para un funcionamiento energéticamente eficiente del ventilador con filtro se recomienda el montaje del regulador de temperatura interior para armarios SK 3110.000, del regulador de velocidad SK 3120.200 o del termostato digital con indicación SK 3114.200 (ver accesorios) Código EAN: 4028177651838 Código eCl@ss 4.1: 27180702 Código eCl@ss 5.1: 27180705 Código eCl@ss 6.0: 27180705 Código eCl@ss 7.0: 27180716 Código eCl@ss 8.0: 27180716 Código ETIM 3.0: EC000320 Código ETIM 4.0: EC000320 Código ETIM 5.0: EC000320 Código ETIM 6.0: EC000320
