# Bloqueo de conectores para conectores C14 y C20 - DK7955.020 - de Rittal

- Propiedad del archivo: CONSTRUNARIO
- Formato: FIEBDC-3/2012
- Programa: Construnario Versión 3.51
- Fecha de los precios: 05/03/2019
- Divisa: EUR

**RNC7955020** u Bloqueo de conectores para conectores C14 y C20 - DK7955.020 - de Rittal
Con el bloqueo universal es posible bloquear conectores IEC 60 320 C14 o C20 para evitar su extracción involuntaria. El bloqueo es ajustable y se adapta a la forma de los conectores habituales. De esta forma se dispone de una conexión segura, independientemente del fabricante, para la mayoría de cables de conexión del mercado. Código EAN: 4028177685000 Código eCl@ss 4.1: 27188101 Código eCl@ss 5.1: 27143401 Código eCl@ss 6.0: 27143401 Código eCl@ss 7.0: 27142604 Código eCl@ss 8.0: 27142604 Código ETIM 3.0: EC000330 Código ETIM 4.0: EC000330 Código ETIM 5.0: EC000330 Código ETIM 6.0: EC000330
