# PDU internacional, ejecución managed - DK7955.411 - de Rittal

- Propiedad del archivo: CONSTRUNARIO
- Formato: FIEBDC-3/2012
- Programa: Construnario Versión 3.51
- Fecha de los precios: 05/03/2019
- Divisa: EUR

**RNC7955411** u PDU internacional, ejecución managed - DK7955.411 - de Rittal
Distribución de corriente de gama alta en el rack TI con funciones de medición de la energía y monitorización para cada toma individual. Con esta PDU compacta se puede equipar fácilmente cualquier rack TI con una distribución de corriente profesional. En el rack TS IT el montaje se puede realizar incluso sin herramientas. La construcción compacta hace posible un montaje sencillo. La PDU presenta un consumo energético bajo gracias al montaje de relés biestables y de un display OLED. Un servidor web integrado permite la conexión directa a la red, con una amplia administración de usuarios. La alimentación eléctrica redundante se produce desde todas las fases y, adicionalmente, a través de una red Power-over-Ethernet existente. La PDU ofrece amplias funciones de gestión y monitorización. Gracias a la exactitud de medición del 1% queda garantizada una elevada fiabilidad. La PDU tiene una interfaz CAN-Bus para la conexión de PDUs esclavas. Asimismo es posible la monitorización del entorno con hasta 4 sensores CMC III (temperatura, humedad, acceso, vandalismo). Código EAN: 4028177685390 Código eCl@ss 4.1: 27188101 Código eCl@ss 5.1: 27143401 Código eCl@ss 6.0: 27143401 Código eCl@ss 7.0: 27142604 Código eCl@ss 8.0: 27142604 Código ETIM 3.0: EC000330 Código ETIM 4.0: EC000330 Código ETIM 5.0: EC000330 Código ETIM 6.0: EC000330
