# ISV módulo p/carriles soporte W/H 3/3 - de Rittal

- Propiedad del archivo: CONSTRUNARIO
- Formato: FIEBDC-3/2012
- Programa: Construnario Versión 3.51
- Fecha de los precios: 05/03/2019
- Divisa: EUR

**ISV9666223** u ISV módulo p/carriles soporte W/H 3/3 - de Rittal
- Para el montaje de regletas de bornes, componentes de distribución, etc. Con carriles soporte 35/15 mm. Cubierta precintable. Código EAN: 4028177676206 Código eCl@ss 4.1: 27188101 Código eCl@ss 5.1: 27370302 Código eCl@ss 6.0: 27370302 Código eCl@ss 7.0: 27142411 Código eCl@ss 8.0: 27142411 Código ETIM 3.0: EC001166 Código ETIM 4.0: EC000264 Código ETIM 5.0: EC000264 Código ETIM 6.0: EC000264
