# Documentos Ri4Power, Instrucciones montaje para instalaciones baja tensión Ri4Power - de Rittal

- Propiedad del archivo: CONSTRUNARIO
- Formato: FIEBDC-3/2012
- Programa: Construnario Versión 3.51
- Fecha de los precios: 05/03/2019
- Divisa: EUR

**SV9676000** u Documentos Ri4Power, Instrucciones montaje para instalaciones baja tensión Ri4Power - de Rittal
Instrucciones montaje para instalaciones baja tensión Ri4Power para forma 1-4, con PLS-Flat, PLS-Maxi y RiLine60 . Estas instrucciones de montaje describen en 3 apartados el montaje de los tipos de campo Ri4Power con ensayo de tipo con los posibles sistemas de barras. En el primer apartado se describe gráficamente la sucesión de montaje de los posibles tipos de campos. El segundo apartado describe con gráficos y tablas de datos el montaje detallado paso a paso. En el último apartado se hace referencia al montaje de accesorios opcionales y al montaje general Soporte de ingeniería para el desarrollo de proyectos Rittal ofrece para el desarrollo de proyectos individualizados un servicio adicional de asesores técnicos para realizar ofertas, pedidos y la contratación e servicios posventa. Tras la comprobación técnica es posible realizar la configuración de instalaciones individualizadas de baja tensión. Si lo desea puede solicitar esquemas del montaje y listas de piezas adaptadas a su proyecto. Como ingeniero tiene la posibilidad de solicitar el texto de pedido para un proyecto sobre la base de Power Engineering. Durante la construcción de su instalación nuestros especialistas también pueden asesorarle en el montaje y la ejecución. Código EAN: 4028177642911 Código eCl@ss 4.1: 27188101 Código eCl@ss 5.1: 27370302 Código eCl@ss 6.0: 27370302 Código eCl@ss 7.0: 27400613 Código eCl@ss 8.0: 27400613 Código ETIM 3.0: EC001166 Código ETIM 4.0: EC001900 Código ETIM 5.0: EC001900 Código ETIM 6.0: EC001900
