# Campo regletas bajo carga Ri4Power, Bloque bornes barra distribución 80/10 - de Rittal

- Propiedad del archivo: CONSTRUNARIO
- Formato: FIEBDC-3/2012
- Programa: Construnario Versión 3.51
- Fecha de los precios: 05/03/2019
- Divisa: EUR

**SV9674488** u Campo regletas bajo carga Ri4Power, Bloque bornes barra distribución 80/10 - de Rittal
RITTAL Campo regletas bajo carga Ri4Power, Bloque bornes barra distribución 80/10 para campo de regletas Para una conexión sin taladros de los ángulos de conexión al sistema de barras de distribución del campo de regletas. Material: E-Cu Unidad de envase: Incluye material de fijación. Adicionalmente se precisa: -Ángulo de conexión para campo de regletas -Barra de distribución para campo de regletas Código EAN: 4028177613560 Código eCl@ss 4.1: 27188101 Código eCl@ss 5.1: 27370302 Código eCl@ss 6.0: 27370302 Código eCl@ss 7.0: 27400613 Código eCl@ss 8.0: 27400613 Código ETIM 3.0: EC001166 Código ETIM 4.0: EC001900 Código ETIM 5.0: EC001900 Código ETIM 6.0: EC001900
