# Campo regletas bajo carga Ri4Power, Barra distribución 2000mm 100x10mm - de Rittal

- Propiedad del archivo: CONSTRUNARIO
- Formato: FIEBDC-3/2012
- Programa: Construnario Versión 3.51
- Fecha de los precios: 05/03/2019
- Divisa: EUR

**SV9674400** u Campo regletas bajo carga Ri4Power, Barra distribución 2000mm 100x10mm - de Rittal
RITTAL Campo regletas bajo carga Ri4Power, Barra distribución 2000mm 100x10mm para campo de regletas bajo carga Barra de distribución adaptada a los sistemas de barras principales PLS-Maxi y PLS-Flat para montaje en los campos de regletas. Material: E-Cu Adicionalmente se precisa: -Soporte de barras para campo de regletas -Soporte terminal para campo de regletas -Bloque de bornes de la barra de distribución Código EAN: 4028177613744 Código eCl@ss 4.1: 27188101 Código eCl@ss 5.1: 27370302 Código eCl@ss 6.0: 27370302 Código eCl@ss 7.0: 27400613 Código eCl@ss 8.0: 27400613 Código ETIM 3.0: EC001166 Código ETIM 4.0: EC001900 Código ETIM 5.0: EC001900 Código ETIM 6.0: EC001900
