# Campo regletas bajo carga Ri4Power, Soporte barras 50x10mm - de Rittal

- Propiedad del archivo: CONSTRUNARIO
- Formato: FIEBDC-3/2012
- Programa: Construnario Versión 3.51
- Fecha de los precios: 05/03/2019
- Divisa: EUR

**SV9674415** u Campo regletas bajo carga Ri4Power, Soporte barras 50x10mm - de Rittal
RITTAL Campo regletas bajo carga Ri4Power, Soporte barras 50x10mm para campo de regletas bajo carga Soporte de barras para el sistema de barras de distribución del campo de regletas bajo carga. Material: Plástico reforzado con fibra de vidrio Unidad de envase: Incl. ángulo de fijación y tornillos. Adicionalmente se precisa: -Juego de alojamiento para campo de regletas -Soporte terminal para campo de regletas -Barra de distribución para campo de regletas Código EAN: 4028177613447 Código eCl@ss 4.1: 27188101 Código eCl@ss 5.1: 27370302 Código eCl@ss 6.0: 27370302 Código eCl@ss 7.0: 27400613 Código eCl@ss 8.0: 27400613 Código ETIM 3.0: EC001166 Código ETIM 4.0: EC001900 Código ETIM 5.0: EC001900 Código ETIM 6.0: EC001900
