# Campo regletas bajo carga Ri4Power, Cubierta barra distribución - de Rittal

- Propiedad del archivo: CONSTRUNARIO
- Formato: FIEBDC-3/2012
- Programa: Construnario Versión 3.51
- Fecha de los precios: 05/03/2019
- Divisa: EUR

**SV9674380** u Campo regletas bajo carga Ri4Power, Cubierta barra distribución - de Rittal
RITTAL Campo regletas bajo carga Ri4Power, Cubierta barra distribución para campo de regletas Jean Müller Para cubrir el sistema de barras de distribución de un campo de regletas bajo carga, equipada para alojar aparellaje del fabricante Jean Müller. Las cubiertas de barras y de la zona de cableado de 150 mm de altura aislan la zona de barras de la zona de aparellaje alcanzando el grado de protección IP 20. Material: PVC, negro Unidad de envase: Cubierta de barras y de la zona de cableado para armarios de 2000 y 2200 mm de altura. Adicionalmente se precisa: Cubierta carril de montaje, barra de distribución Código EAN: 4028177613713 Código eCl@ss 4.1: 27188101 Código eCl@ss 5.1: 27370302 Código eCl@ss 6.0: 27370302 Código eCl@ss 7.0: 27400613 Código eCl@ss 8.0: 27400613 Código ETIM 3.0: EC001166 Código ETIM 4.0: EC001900 Código ETIM 5.0: EC001900 Código ETIM 6.0: EC001900
