# Sistemas de barras Ri4Power, Casquillos cobre 50mm - de Rittal

- Propiedad del archivo: CONSTRUNARIO
- Formato: FIEBDC-3/2012
- Programa: Construnario Versión 3.51
- Fecha de los precios: 05/03/2019
- Divisa: EUR

**SV9676505** u Sistemas de barras Ri4Power, Casquillos cobre 50mm - de Rittal
RITTAL Sistemas de barras Ri4Power, Casquillos cobre 50mm para barras PLS-Maxi y pletinas flexibles Puede utilizarse como pieza de distanciamiento universal. Altura: 20 mm, diámetro taladro: 13 mm Material: E-Cu Código EAN: 4028177597037 Código eCl@ss 4.1: 27188101 Código eCl@ss 5.1: 27370302 Código eCl@ss 6.0: 27370302 Código eCl@ss 7.0: 27400613 Código eCl@ss 8.0: 27400613 Código ETIM 3.0: EC001166 Código ETIM 4.0: EC001900 Código ETIM 5.0: EC002270 Código ETIM 6.0: EC001900
