# Sistemas de barras equipamiento 1-4, Juego montaje para acoplamiento 200x800 - de Rittal

- Propiedad del archivo: CONSTRUNARIO
- Formato: FIEBDC-3/2012
- Programa: Construnario Versión 3.51
- Fecha de los precios: 05/03/2019
- Divisa: EUR

**SV9674198** u Sistemas de barras equipamiento 1-4, Juego montaje para acoplamiento 200x800 - de Rittal
RITTAL Sistemas de barras equipamiento 1-4, Juego montaje para acoplamiento 200x800 Juego de montaje para juego de acoplamiento para armarios para barras colectoras El juego de montaje realiza la función de pie de un sistema de barras vertical PLS-Maxi/PLS-Flat. Material: Chapa de acero, galvanizada Unidad de envase: -Placa soporte y chasis de sistema, incl. material de fijación -En ejecuciones para anchuras de armario de 300 y 400 mm adicionalmente con placa de material aislante para montaje de PLS-Flat Adicionalmente se precisa: Soporte frontal Código EAN: 4028177574465 Código eCl@ss 4.1: 27188101 Código eCl@ss 5.1: 27370302 Código eCl@ss 6.0: 27370302 Código eCl@ss 7.0: 27400613 Código eCl@ss 8.0: 27400613 Código ETIM 3.0: EC001166 Código ETIM 4.0: EC001900 Código ETIM 5.0: EC001900 Código ETIM 6.0: EC001900
