# Sistemas de barras equipamiento 1-4, Bastidor soporte 800x300 - de Rittal

- Propiedad del archivo: CONSTRUNARIO
- Formato: FIEBDC-3/2012
- Programa: Construnario Versión 3.51
- Fecha de los precios: 05/03/2019
- Divisa: EUR

**SV9674782** u Sistemas de barras equipamiento 1-4, Bastidor soporte 800x300 - de Rittal
RITTAL Sistemas de barras equipamiento 1-4, Bastidor soporte 800x300 para aparatos de montaje en línea ·Juego de marco soporte para el alojamiento de aparatos de montaje en línea (por ej. MCB’s). ·Fijación de los carriles soporte se realiza con dos ángulos de montaje a los módulos laterales para área de función. La cubierta se fija mediante tornillos moleteados al marco soporte. ·En combinación con separadores del área de función, placa de montaje parcial y módulos laterales es posible realizar una partición interior según forma 2, 3 o 4. Material: -Marco soporte: chapa de acero, galvanizada, 1,5 mm -Cubierta: chapa de acero, pintada, 1,5 mm Unidad de envase: -Carriles soporte -2 ángulos de montaje -1 cubierta con escotadura -Incl. material de fijación Adicionalmentese precisa: -Módulos laterales para áreas de función -Placas de montaje parciales Código EAN: 4028177543843 Código eCl@ss 4.1: 27188101 Código eCl@ss 5.1: 27370302 Código eCl@ss 6.0: 27370302 Código eCl@ss 7.0: 27400613 Código eCl@ss 8.0: 27400613 Código ETIM 3.0: EC001166 Código ETIM 4.0: EC001900 Código ETIM 5.0: EC001900 Código ETIM 6.0: EC001900
