# Sistemas de barras equipamiento 1-4, Placa montaje 800x400x702x393 con boquilla - de Rittal

- Propiedad del archivo: CONSTRUNARIO
- Formato: FIEBDC-3/2012
- Programa: Construnario Versión 3.51
- Fecha de los precios: 05/03/2019
- Divisa: EUR

**SV9673694** u Sistemas de barras equipamiento 1-4, Placa montaje 800x400x702x393 con boquilla - de Rittal
RITTAL Sistemas de barras equipamiento 1-4, Placa montaje 800x400x702x393 con boquilla Placas de montaje parciales con y sin boquilla de paso ·Para la fijación directa a los módulos laterales para áreas de función. ·Equipamiento interior universal con aparatos de distribución y mando. ·Niveles de montaje adicionales. ·En combinación con separadores del área de función y módulos laterales es posible realizar una partición interior según forma 2, 3 o 4. Material: Chapa de acero, galvanizada, 2 mm Unidad de envase: -Incluye ángulo soporte y material de fijación. -En la ejecución con boquilla de paso: Escotadura rectangular adicional con placas aislantes para el cierre de la escotadura Adicionalmente se precisa: Módulos laterales para áreas de función Código EAN: 4028177605459 Código eCl@ss 4.1: 27188101 Código eCl@ss 5.1: 27370302 Código eCl@ss 6.0: 27370302 Código eCl@ss 7.0: 27400613 Código eCl@ss 8.0: 27400613 Código ETIM 3.0: EC001166 Código ETIM 4.0: EC001900 Código ETIM 5.0: EC001900 Código ETIM 6.0: EC001900
