# Sistemas de barras equipamiento 1-4, Separador área función 600x600x506x588x412x201mm - de Rittal

- Propiedad del archivo: CONSTRUNARIO
- Formato: FIEBDC-3/2012
- Programa: Construnario Versión 3.51
- Fecha de los precios: 05/03/2019
- Divisa: EUR

**SV9673456** u Sistemas de barras equipamiento 1-4, Separador área función 600x600x506x588x412x201mm - de Rittal
RITTAL Sistemas de barras equipamiento 1-4, Separador área función 600x600x506x588x412x201mm con paso para sistemas de barras verticales ·Para la separación horizontal de áreas de función con barras verticales. ·Forma en combinación con los módulos laterales una subdivisión según forma 3 o 4. ·Para el montaje del separador del área de función se precisan 2 ángulos de montaje. Material: Chapa de acero, galvanizada, 1,25 mm Adicionalmente se precisa: -Ángulos de montaje, 2 pzas -Placas de separación -Placa de entrada de cables Código EAN: 4028177571037 Código eCl@ss 4.1: 27188101 Código eCl@ss 5.1: 27370302 Código eCl@ss 6.0: 27370302 Código eCl@ss 7.0: 27400613 Código eCl@ss 8.0: 27400613 Código ETIM 3.0: EC001166 Código ETIM 4.0: EC001900 Código ETIM 5.0: EC001900 Código ETIM 6.0: EC002525
