# Sistemas de barras equipamiento 1-4, Separador área función 800x800x706x788mm - de Rittal

- Propiedad del archivo: CONSTRUNARIO
- Formato: FIEBDC-3/2012
- Programa: Construnario Versión 3.51
- Fecha de los precios: 05/03/2019
- Divisa: EUR

**SV9673488** u Sistemas de barras equipamiento 1-4, Separador área función 800x800x706x788mm - de Rittal
RITTAL Sistemas de barras equipamiento 1-4, Separador área función 800x800x706x788mm ·Para la separación horizontal de áreas de función. ·Forma en combinación con los módulos laterales una subdivisión según forma 3 o 4. ·Para el montaje del separador del área de función se precisan 2 ángulos de montaje. Material: Chapa de acero, galvanizada, 1,25 mm Adicionalmente se precisa: -Ángulos de montaje, 2 pzas -Placas de separación Código EAN: 4028177570863 Código eCl@ss 4.1: 27188101 Código eCl@ss 5.1: 27370302 Código eCl@ss 6.0: 27370302 Código eCl@ss 7.0: 27400613 Código eCl@ss 8.0: 27400613 Código ETIM 3.0: EC001166 Código ETIM 4.0: EC001900 Código ETIM 5.0: EC001900 Código ETIM 6.0: EC002525
