# Sistemas de barras equipamiento 1-4, Juego de fijación - de Rittal

- Propiedad del archivo: CONSTRUNARIO
- Formato: FIEBDC-3/2012
- Programa: Construnario Versión 3.51
- Fecha de los precios: 05/03/2019
- Divisa: EUR

**MP9660970** u Sistemas de barras equipamiento 1-4, Juego de fijación - de Rittal
RITTAL Sistemas de barras equipamiento 1-4, Juego de fijación para montaje de disyuntores Para la fijación de disyuntores (ACB) abiertos a carriles soporte de disyuntor. Material: Chapa, galvanizada Unidad de envase: 4 placas con rosca (M8/M12) Código EAN: 4028177490178 Código eCl@ss 4.1: 27188101 Código eCl@ss 5.1: 27370302 Código eCl@ss 6.0: 27370302 Código eCl@ss 7.0: 27400613 Código eCl@ss 8.0: 27400613 Código ETIM 3.0: EC001166 Código ETIM 4.0: EC001900 Código ETIM 5.0: EC001900 Código ETIM 6.0: EC001900
