# Sistemas de barras equipamiento 1-4, Carril soporte disyuntor 800mm - de Rittal

- Propiedad del archivo: CONSTRUNARIO
- Formato: FIEBDC-3/2012
- Programa: Construnario Versión 3.51
- Fecha de los precios: 05/03/2019
- Divisa: EUR

**SV9673008** u Sistemas de barras equipamiento 1-4, Carril soporte disyuntor 800mm - de Rittal
RITTAL Sistemas de barras equipamiento 1-4, Carril soporte disyuntor 800mm ·Para el montaje de disyuntores abiertos (ACB) en áreas de función. ·La fijación del carril soporte se realiza con un ángulo de montaje. Material: Chapa de acero, galvanizada, 2,5 mm Unidad de envase: Incluye material de fijación Adicionalmente se precisa: -Ángulo de montaje para separador del área de función y carril soporte del disyuntor -Juego de fijación para montaje de disyuntores Código EAN: 4028177578333 Código eCl@ss 4.1: 27188101 Código eCl@ss 5.1: 27370302 Código eCl@ss 6.0: 27370302 Código eCl@ss 7.0: 27400613 Código eCl@ss 8.0: 27400613 Código ETIM 3.0: EC001166 Código ETIM 4.0: EC001900 Código ETIM 5.0: EC001900 Código ETIM 6.0: EC001900
