# Sistemas de barras equipamiento 1-4, Ángulo montaje 600mm 2 pzas. - de Rittal

- Propiedad del archivo: CONSTRUNARIO
- Formato: FIEBDC-3/2012
- Programa: Construnario Versión 3.51
- Fecha de los precios: 05/03/2019
- Divisa: EUR

**SV9673426** u Sistemas de barras equipamiento 1-4, Ángulo montaje 600mm 2 pzas. - de Rittal
RITTAL Sistemas de barras equipamiento 1-4, Ángulo montaje 600mm 2 pzas. para separador del área de función y carril soporte del disyuntor ·La fijación del ángulo de montaje se realiza al módulo lateral. ·Las aberturas de montaje prefabricadas permiten la introducción de separadores del área de función. ·En el nivel superior es posible fijar el carril soporte del disyuntor. Material: Chapa de acero, galvanizada, 2 mm Unidad de envase: Incluye material de fijación. Adicionalmente se precisa: -Módulos laterales para áreas de función -Carril soporte del disyuntor Código EAN: 4028177574489 Código eCl@ss 4.1: 27188101 Código eCl@ss 5.1: 27370302 Código eCl@ss 6.0: 27370302 Código eCl@ss 7.0: 27400613 Código eCl@ss 8.0: 27400613 Código ETIM 3.0: EC001166 Código ETIM 4.0: EC001900 Código ETIM 5.0: EC001900 Código ETIM 6.0: EC001900
