# Sistemas de barras equipamiento 1-4, Ángulo montaje 425mm 8 pzas. - de Rittal

- Propiedad del archivo: CONSTRUNARIO
- Formato: FIEBDC-3/2012
- Programa: Construnario Versión 3.51
- Fecha de los precios: 05/03/2019
- Divisa: EUR

**SV9673405** u Sistemas de barras equipamiento 1-4, Ángulo montaje 425mm 8 pzas. - de Rittal
RITTAL Sistemas de barras equipamiento 1-4, Ángulo montaje 425mm para el separador del área de función ·La fijación del ángulo de montaje se realiza -al bastidor TS, -al módulo lateral o -entre un perfil del bastidor y una construcción auxiliar. ·Las aberturas de montaje prefabricadas permiten la introducción de separadores del área de función. Material: Chapa de acero, galvanizada, 1,5 mm Unidad de envase: Incluye material de fijación Código EAN: 4028177543607 Código eCl@ss 4.1: 27188101 Código eCl@ss 5.1: 27370302 Código eCl@ss 6.0: 27370302 Código eCl@ss 7.0: 27400613 Código eCl@ss 8.0: 27400613 Código ETIM 3.0: EC001166 Código ETIM 4.0: EC001900 Código ETIM 5.0: EC001900 Código ETIM 6.0: EC001900
