# Sistemas de barras equipamiento 1-4, Módulos sin placa 600mm 600mm - de Rittal

- Propiedad del archivo: CONSTRUNARIO
- Formato: FIEBDC-3/2012
- Programa: Construnario Versión 3.51
- Fecha de los precios: 05/03/2019
- Divisa: EUR

**SV9673066** u Sistemas de barras equipamiento 1-4, Módulos sin placa 600mm 600mm - de Rittal
RITTAL Sistemas de barras equipamiento 1-4, Módulos sin placa 600mm 600mm Módulos laterales para áreas de función para subdivisión interior ·Pared de separación lateral para áreas de función, para colgar en la retícula TS. ·Preparado para incorporar ángulos de montaje para separadores del área de función horizontales o placas de montaje. ·Dos perforaciones del sistema TS permiten la utilización de otros accesorios TS. ·Con los módulos laterales para reducir la profundidad del área de función y una construcción auxiliar compuesta por carriles de montaje TS 17 x 17 es posible crear un espacio libre en el lateral, para por ej. el paso de un sistema de barras colectoras. Material: Chapa de acero, galvanizada, 1,5 mm Unidad de envase: Incluye material de fijación. Accesorios: -Carriles de montaje TS 17 x 17 mm y piezas de conexión -Placas de entrada de cables Código EAN: 4028177575806 Código eCl@ss 4.1: 27188101 Código eCl@ss 5.1: 27370302 Código eCl@ss 6.0: 27370302 Código eCl@ss 7.0: 27400613 Código eCl@ss 8.0: 27400613 Código ETIM 3.0: EC001166 Código ETIM 4.0: EC001900 Código ETIM 5.0: EC001900 Código ETIM 6.0: EC002525
