# Barras RiLine, Cubiertas sistema barras 50mm - de Rittal

- Propiedad del archivo: CONSTRUNARIO
- Formato: FIEBDC-3/2012
- Programa: Construnario Versión 3.51
- Fecha de los precios: 05/03/2019
- Divisa: EUR

**SV3086000** u Barras RiLine, Cubiertas sistema barras 50mm - de Rittal
RITTAL Barras RiLine, Cubiertas sistema barras 50mm Para bornes y bornes de conexión. Material: -ABS -Autoextinguible según UL 94-V0 Color: RAL 7035 Atención: Para sistemas tripolares con una distancia entre centros de barras de 60/100 mm. Sólo pueden utilizarse en sistemas sin bandeja base. En sistemas con bandeja de base deben recortarse las cubiertas del sistema de forma mecánica Código EAN: 4028177036253 Código eCl@ss 4.1: 27188101 Código eCl@ss 5.1: 27370302 Código eCl@ss 6.0: 27370302 Código eCl@ss 7.0: 27142414 Código eCl@ss 8.0: 27142414 Código ETIM 3.0: EC001166 Código ETIM 4.0: EC000775 Código ETIM 5.0: EC002498 Código ETIM 6.0: EC000775
