# Barras RiLine, Bornes de conexión barras 10 conexión 1-4 - de Rittal

- Propiedad del archivo: CONSTRUNARIO
- Formato: FIEBDC-3/2012
- Programa: Construnario Versión 3.51
- Fecha de los precios: 05/03/2019
- Divisa: EUR

**SV3455500** u Barras RiLine, Bornes de conexión barras 10 conexión 1-4 - de Rittal
RITTAL Barras RiLine, Bornes de conexión barra 10 conexión 1-4 Material: -Chapa de acero, galvanizada, inactivada Accesorios: Pletinas flexibles Código EAN: 4028177042735 Código eCl@ss 4.1: 27188101 Código eCl@ss 5.1: 27370302 Código eCl@ss 6.0: 27370302 Código eCl@ss 7.0: 27141146 Código eCl@ss 8.0: 27141146 Código ETIM 3.0: EC001166 Código ETIM 4.0: EC000001 Código ETIM 5.0: EC000001 Código ETIM 6.0: EC000001
