# Sistemas de barras PLS-Maxi/PLS-Flat, Carriles soporte 800mm - de Rittal

- Propiedad del archivo: CONSTRUNARIO
- Formato: FIEBDC-3/2012
- Programa: Construnario Versión 3.51
- Fecha de los precios: 05/03/2019
- Divisa: EUR

**SV9676198** u Sistemas de barras PLS-Maxi/PLS-Flat, Carriles soporte 800mm - de Rittal
RITTAL Sistemas de barras PLS-Maxi/PLS-Flat, Carriles soporte 800mm para apoyos para el embalaje Para fijación al nivel de montaje exterior del armario TS 8 y montaje de apoyos para el embalaje. El perfil C puede utilizarse también como guía para cableados. Material: Chapa de acero, galvanizada Unidad de envase: Incluye material de fijación Código EAN: 4028177574519 Código eCl@ss 4.1: 27188101 Código eCl@ss 5.1: 27370302 Código eCl@ss 6.0: 27370302 Código eCl@ss 7.0: 23159101 Código eCl@ss 8.0: 27141143 Código ETIM 3.0: EC001166 Código ETIM 4.0: EC001285 Código ETIM 5.0: EC001285 Código ETIM 6.0: EC001285
