# Sistemas de barras PLS-Maxi/PLS-Flat, Uniones roscadas M12x60 - de Rittal

- Propiedad del archivo: CONSTRUNARIO
- Formato: FIEBDC-3/2012
- Programa: Construnario Versión 3.51
- Fecha de los precios: 05/03/2019
- Divisa: EUR

**MP9676962** u Sistemas de barras PLS-Maxi/PLS-Flat, Uniones roscadas M12x60 - de Rittal
RITTAL Sistemas de barras PLS-Maxi/PLS-Flat, Uniones roscadas M12x60 para ángulo de conexión Para la unión del ángulo de conexión con un juego de conexión. Puede utilizarse en juegos de conexión de 3 y 4 polos. Material: Tornillos de acero, galvanizados Unidad de envase: Incl. 8 tuercas y 16 arandelas. Atención: En una anchura de barras de 120 mm se precisan 2 UE por juego de conexión Código EAN: 4028177606241 Código eCl@ss 4.1: 27188101 Código eCl@ss 5.1: 27370302 Código eCl@ss 6.0: 27370302 Código eCl@ss 7.0: 27400613 Código eCl@ss 8.0: 27400613 Código ETIM 3.0: EC001166 Código ETIM 4.0: EC001900 Código ETIM 5.0: EC001900 Código ETIM 6.0: EC001900
