# Sistemas de barras PLS-Flat 60/100, Uniones roscadas M10x170 - de Rittal

- Propiedad del archivo: CONSTRUNARIO
- Formato: FIEBDC-3/2012
- Programa: Construnario Versión 3.51
- Fecha de los precios: 05/03/2019
- Divisa: EUR

**SV9676817** u Sistemas de barras PLS-Flat 60/100, Uniones roscadas M10x170 - de Rittal
RITTAL Sistemas de barras PLS-Flat 60/100, Uniones roscadas M10x170 Sistema de barras PLS-Flat 60/PLS-Flat 100, para pletinas flexibles Para el montaje de sistemas de barras sobre pletinas flexibles. Para montaje sobre la fijación del sistema o directamente sobre la placa de montaje. Adecuado también para barras de aluminio y de aluminio encobrado. Tolerancia máx. admisible de la anchura de barra (60/100 mm) ± 0,3 mm, grosor barra (10 mm) ± 0,15 mm Material: -Poliamida (PA 6.6) -Autoextinguible según UL 94-V0 Color: RAL 9005 Código EAN: 4028177626317 Código eCl@ss 4.1: 27188101 Código eCl@ss 5.1: 27370302 Código eCl@ss 6.0: 27370302 Código eCl@ss 7.0: 27400613 Código eCl@ss 8.0: 27400613 Código ETIM 3.0: EC001166 Código ETIM 4.0: EC001900 Código ETIM 5.0: EC001900 Código ETIM 6.0: EC001900
