# Sistemas de barras PLS-Maxi 1600/2000/3200, Esparrágos 45mm roscar M10 - de Rittal

- Propiedad del archivo: CONSTRUNARIO
- Formato: FIEBDC-3/2012
- Programa: Construnario Versión 3.51
- Fecha de los precios: 05/03/2019
- Divisa: EUR

**MP9676972** u Sistemas de barras PLS-Maxi 1600/2000/3200, Esparrágos 45mm roscar M10 - de Rittal
RITTAL Sistemas de barras PLS-Maxi 1600/2000/3200, Esparrágos 45mm roscar M10 para conexiones individuales, Incl. tuercas y arandelas en U, arandelas elásticas (sólo M6 y M8) o poleas tensoras (sólo M10 y M12) Material: -Soporte de barras, soporte frontal, cubierta terminal: PA 6.6 -Fijación del sistema: acero inoxidable -Perfil cubierta: PVC duro Atención: Barras para combinaciones PE/PEN Código EAN: 4028177606975 Código eCl@ss 4.1: 27188101 Código eCl@ss 5.1: 27370302 Código eCl@ss 6.0: 27370302 Código eCl@ss 7.0: 27400613 Código eCl@ss 8.0: 23110302 Código ETIM 3.0: EC001166 Código ETIM 4.0: EC002349 Código ETIM 5.0: EC002349 Código ETIM 6.0: EC002349
