# Sistemas de barras PLS-Maxi 1600/2000, Pletinas conexión 2x10x32x1 3-4 polos - de Rittal

- Propiedad del archivo: CONSTRUNARIO
- Formato: FIEBDC-3/2012
- Programa: Construnario Versión 3.51
- Fecha de los precios: 05/03/2019
- Divisa: EUR

**SV9640330** u Sistemas de barras PLS-Maxi 1600/2000, Pletinas conexión 2x10x32x1 3-4 polos - de Rittal
RITTAL Sistemas de barras PLS-Maxi 1600/2000, Pletinas conexión 2x10x32x1 3-4 polos para la conexión de pletinas flexibles, Incl. material de fijación Material: -Soporte de barras, soporte frontal, cubierta terminal: PA 6.6 -Fijación del sistema: acero inoxidable -Perfil cubierta: PVC duro Atención: Barras para combinaciones PE/PEN Código EAN: 4028177238671 Código eCl@ss 4.1: 27188101 Código eCl@ss 5.1: 27370302 Código eCl@ss 6.0: 27370302 Código eCl@ss 7.0: 27400613 Código eCl@ss 8.0: 27379201 Código ETIM 3.0: EC001166 Código ETIM 4.0: EC002498 Código ETIM 5.0: EC002498 Código ETIM 6.0: EC002498
