# Barras RiLine60 NH, Pieza prismática de conexión con brida - de Rittal

- Propiedad del archivo: CONSTRUNARIO
- Formato: FIEBDC-3/2012
- Programa: Construnario Versión 3.51
- Fecha de los precios: 05/03/2019
- Divisa: EUR

**SV3592010** u Barras RiLine60 NH, Pieza prismática de conexión con brida - de Rittal
RITTAL Barras RiLine60 NH, Pieza prismática de conexión con brida para regletas bajo carga para fusibles NH tamaño 00 Para la conexión de conductores cilíndricos de 1,5 a 95 mm2. Material: Latón fundido Superficie: Niquelado Código EAN: 4028177307261 Código eCl@ss 4.1: 27188101 Código eCl@ss 5.1: 27370302 Código eCl@ss 6.0: 27370302 Código eCl@ss 7.0: 27141146 Código eCl@ss 8.0: 27141146 Código ETIM 3.0: EC001166 Código ETIM 4.0: EC000001 Código ETIM 5.0: EC000001 Código ETIM 6.0: EC000001
