# Barras RiLine60 NH, Microinterruptor seccionador NH tamaño 1-3 - de Rittal

- Propiedad del archivo: CONSTRUNARIO
- Formato: FIEBDC-3/2012
- Programa: Construnario Versión 3.51
- Fecha de los precios: 05/03/2019
- Divisa: EUR

**SV9344510** u Barras RiLine60 NH, Microinterruptor seccionador NH tamaño 1-3 - de Rittal
RITTAL Barras RiLine60 NH, Microinterruptor seccionador NH tamaño 1-3 para seccionador NH y regletas bajo carga NH Para el control de la posición de conexión del aparato NH (tapa de bornes) Código EAN: 4028177540835 Código eCl@ss 4.1: 27188101 Código eCl@ss 5.1: 27370302 Código eCl@ss 6.0: 27370302 Código eCl@ss 7.0: 27400613 Código eCl@ss 8.0: 27400613 Código ETIM 3.0: EC001166 Código ETIM 4.0: EC001900 Código ETIM 5.0: EC001900 Código ETIM 6.0: EC001900
