# Barras RiLine60 NH, Cubierta zona conexión tamaño 3 - de Rittal

- Propiedad del archivo: CONSTRUNARIO
- Formato: FIEBDC-3/2012
- Programa: Construnario Versión 3.51
- Fecha de los precios: 05/03/2019
- Divisa: EUR

**SV9344550** u Barras RiLine60 NH, Cubierta zona conexión tamaño 3 - de Rittal
RITTAL Barras RiLine60 NH, Cubierta zona conexión tamaño 3 Para seccionador NH ·Para prolongar la cubierta de protección contra contactos, por ej. al utilizar terminales con manguito largo. ·Posibilidad de ensamblaje arriba y abajo. Material: Poliamida (PA 6) Color: RAL 7035 Código EAN: 4028177540880 Código eCl@ss 4.1: 27188101 Código eCl@ss 5.1: 27370302 Código eCl@ss 6.0: 27370302 Código eCl@ss 7.0: 27142414 Código eCl@ss 8.0: 27142414 Código ETIM 3.0: EC001166 Código ETIM 4.0: EC000775 Código ETIM 5.0: EC000775 Código ETIM 6.0: EC000775
