# Barras RiLine60 NH, Cubierta zona conexión tamaño 00 - de Rittal

- Propiedad del archivo: CONSTRUNARIO
- Formato: FIEBDC-3/2012
- Programa: Construnario Versión 3.51
- Fecha de los precios: 05/03/2019
- Divisa: EUR

**SV9344520** u Barras RiLine60 NH, Cubierta zona conexión tamaño 00 - de Rittal
RITTAL Barras RiLine60 NH, Cubierta zona conexión tamaño 00 Para seccionador NH ·Para prolongar la cubierta de protección contra contactos, por ej. al utilizar terminales con manguito largo. ·Posibilidad de ensamblaje arriba y abajo. Material: Poliamida (PA 6) Color: RAL 7035 Código EAN: 4028177540859 Código eCl@ss 4.1: 27188101 Código eCl@ss 5.1: 27370302 Código eCl@ss 6.0: 27370302 Código eCl@ss 7.0: 27142414 Código eCl@ss 8.0: 27142414 Código ETIM 3.0: EC001166 Código ETIM 4.0: EC000775 Código ETIM 5.0: EC000775 Código ETIM 6.0: EC000775
