# Barras RiLine60 NH, Borne tamaño 1 20x14 - de Rittal

- Propiedad del archivo: CONSTRUNARIO
- Formato: FIEBDC-3/2012
- Programa: Construnario Versión 3.51
- Fecha de los precios: 05/03/2019
- Divisa: EUR

**SV9344610** u Barras RiLine60 NH, Borne tamaño 1 20x14 - de Rittal
RITTAL Barras RiLine60 NH, Borne tamaño 1 20x14 para seccionador NH tamaño 1 a 3 con conexión de tornillo Para conexión directa de cables cilíndricos y de sector, así como pletinas flexibles Material: Latón fundido Superficie: Niquelado Código EAN: 4028177540972 Código eCl@ss 4.1: 27188101 Código eCl@ss 5.1: 27370302 Código eCl@ss 6.0: 27370302 Código eCl@ss 7.0: 27400609 Código eCl@ss 8.0: 27400609 Código ETIM 3.0: EC001166 Código ETIM 4.0: EC001894 Código ETIM 5.0: EC001660 Código ETIM 6.0: EC001894
