# Barras RiLine60 Adaptador CB ángulo conexión 6x9x0, 8 - de Rittal

- Propiedad del archivo: CONSTRUNARIO
- Formato: FIEBDC-3/2012
- Programa: Construnario Versión 3.51
- Fecha de los precios: 05/03/2019
- Divisa: EUR

**SV9342570** u Barras RiLine60 Adaptador CB ángulo conexión 6x9x0, 8 - de Rittal
RITTAL Barras RiLine60 Adaptador CB ángulo conexión 6x9x0,8 para adaptador de aparellaje CB Pletina laminada preconfeccionada para la conexión de disyuntores (MCCB) convencionales. Material: Cobre electrolítico F20 Aislamiento: -Mezcla de vinilo -Resistente a temperaturas de hasta 105º C -Autoextinguible según UL 94-V0 Para la conexión de disyuntores (MCCB), Fabricante (tipo): ABB (T1, T1 UL, T2, T2 UL), Eaton (NZM1, NZM1 UL, BZM B1), OEZ (BC160N), Schneider Electric (NSC100, NSE75, NSE100) Siemens (3RV13 53, 3VT 1) Código EAN: 4028177551947 Código eCl@ss 4.1: 27188101 Código eCl@ss 5.1: 27370302 Código eCl@ss 6.0: 27370302 Código eCl@ss 7.0: 27409221 Código eCl@ss 8.0: 27409221 Código ETIM 3.0: EC001166 Código ETIM 4.0: EC002270 Código ETIM 5.0: EC002270 Código ETIM 6.0: EC002270
