# Barras RiLine60 Adaptador CB tuercas correderas rosca M3/M4 - de Rittal

- Propiedad del archivo: CONSTRUNARIO
- Formato: FIEBDC-3/2012
- Programa: Construnario Versión 3.51
- Fecha de los precios: 05/03/2019
- Divisa: EUR

**SV9342560** u Barras RiLine60 Adaptador CB tuercas correderas rosca M3/M4 - de Rittal
RITTAL Barras RiLine60 Adaptador CB tuercas correderas rosca M3/M4 para adaptador de aparellaje CB Para la retención adicional de disyuntores con más de dos puntos de fijación. Color: RAL 7035 Atención: Aprobación UL en combinación con adaptador para aparellaje CB Código EAN: 4028177551923 Código eCl@ss 4.1: 27188101 Código eCl@ss 5.1: 27370302 Código eCl@ss 6.0: 27370302 Código eCl@ss 7.0: 27371402 Código eCl@ss 8.0: 23110804 Código ETIM 3.0: EC001166 Código ETIM 4.0: EC000096 Código ETIM 5.0: EC000096 Código ETIM 6.0: EC000096
