# Barras RiLine60 Adaptador CB regleta enchufable - de Rittal

- Propiedad del archivo: CONSTRUNARIO
- Formato: FIEBDC-3/2012
- Programa: Construnario Versión 3.51
- Fecha de los precios: 05/03/2019
- Divisa: EUR

**SV9342720** u Barras RiLine60 Adaptador CB regleta enchufable - de Rittal
RITTAL Barras RiLine60 Adaptador CB regleta enchufable para adaptador de aparellaje CB Para la ampliación de la anchura de montaje de 140 a 190mm Material: ABS Color: RAL 7035 Atención: Para ensanchar un adaptador de aparellaje se precisan 4 unidades (1 juego) Código EAN: 4028177503830 Código eCl@ss 4.1: 27188101 Código eCl@ss 5.1: 27370302 Código eCl@ss 6.0: 27370302 Código eCl@ss 7.0: 27400613 Código eCl@ss 8.0: 27400613 Código ETIM 3.0: EC001166 Código ETIM 4.0: EC002270 Código ETIM 5.0: EC002270 Código ETIM 6.0: EC001900
