# Barras RiLine60 Adaptador OM 65A con borne de tracción cables gemelos AWG 10 - de Rittal

- Propiedad del archivo: CONSTRUNARIO
- Formato: FIEBDC-3/2012
- Programa: Construnario Versión 3.51
- Fecha de los precios: 05/03/2019
- Divisa: EUR

**SV9340820** u Barras RiLine60 Adaptador OM 65A con borne de tracción cables gemelos AWG 10 - de Rittal
RITTAL Barras RiLine60 Adaptador OM 65A con borne de tracción cables gemelos AWG 10 para adaptador OM con borne de tracción 2,5-16mm2 Cables de conexión preconfeccionados para la conexión individual de máx. dos aparatos de distribución, por adaptador. Longitud cables: L1=140mm L2=250mm Material: -Aislamiento de PVC -Resistente a temperaturas hasta 105°C -Terminales en ambos extremos con compresión por ultrasonido Código EAN: 4028177583573 Código eCl@ss 4.1: 27188101 Código eCl@ss 5.1: 27370302 Código eCl@ss 6.0: 27370302 Código eCl@ss 7.0: 27400613 Código eCl@ss 8.0: 27400613 Código ETIM 3.0: EC001166 Código ETIM 4.0: EC001900 Código ETIM 5.0: EC000839 Código ETIM 6.0: EC001900
