# Barras RiLine60 Adaptador OM 65A con borne de tracción juego de cables AWG 12 - de Rittal

- Propiedad del archivo: CONSTRUNARIO
- Formato: FIEBDC-3/2012
- Programa: Construnario Versión 3.51
- Fecha de los precios: 05/03/2019
- Divisa: EUR

**SV9340860** u Barras RiLine60 Adaptador OM 65A con borne de tracción juego de cables AWG 12 - de Rittal
RITTAL Barras RiLine60 Adaptador OM 65A con borne de tracción juego de cables AWG 12 Cables de conexión preconfeccionados para la conexión individual de aparatos de distribución, montados sobre adaptadores OM con bridas a tracción. Longitud: 130 mm. Material: -Aislamiento de PVC -Resistente a temperaturas hasta 105°C -Terminales en ambos extremos con compresión por ultrasonido Código EAN: 4028177502710 Código eCl@ss 4.1: 27188101 Código eCl@ss 5.1: 27370302 Código eCl@ss 6.0: 27370302 Código eCl@ss 7.0: 27400613 Código eCl@ss 8.0: 27062302 Código ETIM 3.0: EC001166 Código ETIM 4.0: EC000839 Código ETIM 5.0: EC000839 Código ETIM 6.0: EC000839
