# Barras RiLine60 Adaptador OM bloque de pins PLUS - de Rittal

- Propiedad del archivo: CONSTRUNARIO
- Formato: FIEBDC-3/2012
- Programa: Construnario Versión 3.51
- Fecha de los precios: 05/03/2019
- Divisa: EUR

**SV9342820** u Barras RiLine60 Adaptador OM bloque de pins PLUS - de Rittal
RITTAL Barras RiLine60 Adaptador OM bloque de pins PLUS para dispositivo de arranque con fijación elevada del contactor El montaje se realiza mediante encaje sobre el bloque de pins. Material: Poliamida (PA 6.6) Color: RAL 9005 Atención: Aprobación UL en combinación con el adaptador/soporte OM Código EAN: 4028177503861 Código eCl@ss 4.1: 27188101 Código eCl@ss 5.1: 27370302 Código eCl@ss 6.0: 27370302 Código eCl@ss 7.0: 27400613 Código eCl@ss 8.0: 27400613 Código ETIM 3.0: EC001166 Código ETIM 4.0: EC001900 Código ETIM 5.0: EC001900 Código ETIM 6.0: EC001900
