# Barras RiLine60 Adaptador OM bloque de pins 45mm - de Rittal

- Propiedad del archivo: CONSTRUNARIO
- Formato: FIEBDC-3/2012
- Programa: Construnario Versión 3.51
- Fecha de los precios: 05/03/2019
- Divisa: EUR

**SV9342800** u Barras RiLine60 Adaptador OM bloque de pins 45mm - de Rittal
RITTAL Barras RiLine60 Adaptador OM bloque de pins 45mm para bastidor soporte Para la fijación y el posicionamiento seguro de los contactores de las combinaciones de dispositivos de arranque motor. Sencillo montaje a presión sobre el bastidor soporte. El posicionamiento vertical se realiza de forma individual mediante deslizamiento del bloque de pins. Material: Poliamida (PA 6.6) Color: RAL 9005 Atención: Aprobación UL en combinación con el adaptador/soporte OM Código EAN: 4028177503847 Código eCl@ss 4.1: 27188101 Código eCl@ss 5.1: 27370302 Código eCl@ss 6.0: 27370302 Código eCl@ss 7.0: 27400613 Código eCl@ss 8.0: 27400613 Código ETIM 3.0: EC001166 Código ETIM 4.0: EC001900 Código ETIM 5.0: EC001900 Código ETIM 6.0: EC001900
