# Barras RiLine60 Soporte OM regleta enchufable 10x208 - de Rittal

- Propiedad del archivo: CONSTRUNARIO
- Formato: FIEBDC-3/2012
- Programa: Construnario Versión 3.51
- Fecha de los precios: 05/03/2019
- Divisa: EUR

**SV9340290** u Barras RiLine60 Soporte OM regleta enchufable 10x208 - de Rittal
RITTAL Barras RiLine60 Soporte OM carril soporte TS45D 35x10 para adaptador/soporte OM Para la ampliación de la anchura de construcción en retícula de 10 mm. Posibilidad de ensamblar hacia ambos lados. Con canal para cables integrado. Material: Poliamida (PA 6.6) Color: RAL 7035 Unidad de envase: Incl. 6 pins de unión (SV 9340.280) Código EAN: 4028177502499 Código eCl@ss 4.1: 27188101 Código eCl@ss 5.1: 27370302 Código eCl@ss 6.0: 27370302 Código eCl@ss 7.0: 27400613 Código eCl@ss 8.0: 27409221 Código ETIM 3.0: EC001166 Código ETIM 4.0: EC002270 Código ETIM 5.0: EC002270 Código ETIM 6.0: EC002270
