# Barras RiLine60 Soporte OM pin de unión - de Rittal

- Propiedad del archivo: CONSTRUNARIO
- Formato: FIEBDC-3/2012
- Programa: Construnario Versión 3.51
- Fecha de los precios: 05/03/2019
- Divisa: EUR

**SV9340280** u Barras RiLine60 Soporte OM pin de unión - de Rittal
RITTAL Barras RiLine60 Soporte OM pin de unión Para la unión mecánica del adaptador/soporte OM y de la regleta de conexión Material: Poliamida (PA 6) Color: RAL 5010 Código EAN: 4028177502482 Código eCl@ss 4.1: 27188101 Código eCl@ss 5.1: 27370302 Código eCl@ss 6.0: 27370302 Código eCl@ss 7.0: 27370301 Código eCl@ss 8.0: 27440390 Código ETIM 3.0: EC001166 Código ETIM 4.0: EC001121 Código ETIM 5.0: EC002523 Código ETIM 6.0: EC001121
