# Barras RiLine60 soporte OM, Carriles soporte 35x7, 5mm 72mm - de Rittal

- Propiedad del archivo: CONSTRUNARIO
- Formato: FIEBDC-3/2012
- Programa: Construnario Versión 3.51
- Fecha de los precios: 05/03/2019
- Divisa: EUR

**SV9342980** u Barras RiLine60 soporte OM, Carriles soporte 35x7, 5mm 72mm - de Rittal
RITTAL Barras RiLine60 soporte OM, Carriles soporte 35x7,5mm 72mm para adaptador/soporte OM Para el montaje sobre el adaptador/soporte OM con regletas enchufables de 10 mm de anchura montadas a derecha e izquierda. Disposición de los taladros de fijación para montaje centrado sobre el chasis del adaptador de 55 mm de anchura o el bastidor soporte. Material: Chapa de acero Superficie: Galvanizada Unidad de envase: Incl. tornillos de fijación y protección antideslizamientos lateral Código EAN: 4028177525702 Código eCl@ss 4.1: 27188101 Código eCl@ss 5.1: 27370302 Código eCl@ss 6.0: 27370302 Código eCl@ss 7.0: 23159101 Código eCl@ss 8.0: 27141143 Código ETIM 3.0: EC001166 Código ETIM 4.0: EC001285 Código ETIM 5.0: EC001285 Código ETIM 6.0: EC001285
