# Barras RiLine60 Soporte OM, Carriles soporte TS55C 35x10 antideslizamiento - de Rittal

- Propiedad del archivo: CONSTRUNARIO
- Formato: FIEBDC-3/2012
- Programa: Construnario Versión 3.51
- Fecha de los precios: 05/03/2019
- Divisa: EUR

**SV9342920** u Barras RiLine60 Soporte OM, Carriles soporte TS55C 35x10 antideslizamiento - de Rittal
RITTAL Barras RiLine60 Soporte OM, Carriles soporte TS55C 35x10 antideslizamiento para adaptador/soporte OM Para fijación al chasis del adaptador y marco soporte. Material: Poliamida (PA 6.6) Color: RAL 9005 Unidad de envase: Incl. tornillos de fijación. Atención: Aprobación UL en combinación con el adaptador/soporte OM Código EAN: 4028177503960 Código eCl@ss 4.1: 27188101 Código eCl@ss 5.1: 27370302 Código eCl@ss 6.0: 27370302 Código eCl@ss 7.0: 23159101 Código eCl@ss 8.0: 27141143 Código ETIM 3.0: EC001166 Código ETIM 4.0: EC001285 Código ETIM 5.0: EC001285 Código ETIM 6.0: EC001285
