# Barras RiLine PLS-Mini, Regleta enchufable 9mm - de Rittal

- Propiedad del archivo: CONSTRUNARIO
- Formato: FIEBDC-3/2012
- Programa: Construnario Versión 3.51
- Fecha de los precios: 05/03/2019
- Divisa: EUR

**PL9623000** u Barras RiLine PLS-Mini, Regleta enchufable 9mm - de Rittal
RITTAL Barras RiLine PLS-Mini, Regleta enchufable 9mm para adaptadores de aparellaje PLS-Mini Para ampliar la anchura de montaje Material: ABS Color: RAL 7035 Código EAN: 4028177140929 Código eCl@ss 4.1: 27188101 Código eCl@ss 5.1: 27370302 Código eCl@ss 6.0: 27370302 Código eCl@ss 7.0: 27370301 Código eCl@ss 8.0: 27379201 Código ETIM 3.0: EC001166 Código ETIM 4.0: EC002498 Código ETIM 5.0: EC002498 Código ETIM 6.0: EC002498
