# Barras RiLine, Bloque de conexión 85x88 - de Rittal

- Propiedad del archivo: CONSTRUNARIO
- Formato: FIEBDC-3/2012
- Programa: Construnario Versión 3.51
- Fecha de los precios: 05/03/2019
- Divisa: EUR

**SV9342321** u Barras RiLine, Bloque de conexión 85x88 - de Rittal
RITTAL Barras RiLine, Bloque de conexión 85x88 Material: Chasis -Poliamida (PA 6.6) -Autoextinguible según UL 94-V0 Cubierta -ABS -Autoextinguible según UL 94-V0 Color: RAL 7035 Unidad de envase: 3 bornes incl. cubierta. Atención: Si se utiliza el borne sobre sistemas de barras bipolares (SV 9340.040) debe girarse el borne para la conexión a la barra PE en 180º Código EAN: 4028177625266 Código eCl@ss 4.1: 27188101 Código eCl@ss 5.1: 27370302 Código eCl@ss 6.0: 27370302 Código eCl@ss 7.0: 27400613 Código eCl@ss 8.0: 27400613 Código ETIM 3.0: EC001166 Código ETIM 4.0: EC001900 Código ETIM 5.0: EC001900 Código ETIM 6.0: EC001900
