# Barras RiLine60 800A, Sistema de pletinas flexibles 10x40x1mm - de Rittal

- Propiedad del archivo: CONSTRUNARIO
- Formato: FIEBDC-3/2012
- Programa: Construnario Versión 3.51
- Fecha de los precios: 05/03/2019
- Divisa: EUR

**SV3576005** u Barras RiLine60 800A, Sistema de pletinas flexibles 10x40x1mm - de Rittal
RITTAL Barras RiLine60 800A, Sistema de pletinas flexibles 10x40x1mm Longitud: 2000 mm/barra. Material: Láminas Cu -Cobre electrolítico F20, muy puro Aislamiento -Mezcla de vinilo, altamente resistente -Extensión 370 % -Campo de temperatura: 30°C hasta +105°C -Autoextinguible según UL 94-V0 -Resistencia a perforación eléctrica: 20 kV/mm Código EAN: 4028177666825 Código eCl@ss 4.1: 27188101 Código eCl@ss 5.1: 27370302 Código eCl@ss 6.0: 27370302 Código eCl@ss 7.0: 27370303 Código eCl@ss 8.0: 27370303 Código ETIM 3.0: EC001166 Código ETIM 4.0: EC001522 Código ETIM 5.0: EC001522 Código ETIM 6.0: EC001522
