# Barras RiLine60 800A, Sistema de pletinas conexión simple 20x5-30x10 - de Rittal

- Propiedad del archivo: CONSTRUNARIO
- Formato: FIEBDC-3/2012
- Programa: Construnario Versión 3.51
- Fecha de los precios: 05/03/2019
- Divisa: EUR

**SV9320020** u Barras RiLine60 800A, Sistema de pletinas conexión simple 20x5-30x10 - de Rittal
RITTAL Barras RiLine60 800A, Sistema de pletinas conexión simple 20x5-30x10 Para la unión de barras triangulares sin necesidad de taladros Material: -Poliamida (PA 6.6) -Autoextinguible según UL 94-VO -Parte superior: chapa de acero,galvanizada inactivada -Placa de contacto: E-Cu, plateado Color: RAL 7035 Atención: Para aplicaciones UL es necesario incorporar la bandeja de base Código EAN: 4028177149823 Código eCl@ss 4.1: 27188101 Código eCl@ss 5.1: 27370302 Código eCl@ss 6.0: 27370302 Código eCl@ss 7.0: 27400606 Código eCl@ss 8.0: 27400606 Código ETIM 3.0: EC000713 Código ETIM 4.0: EC000713 Código ETIM 5.0: EC000713 Código ETIM 6.0: EC000713
