# Barras RiLine60, Sistema barras PLS 1600A especiales E.Cu 800mm - de Rittal

- Propiedad del archivo: CONSTRUNARIO
- Formato: FIEBDC-3/2012
- Programa: Construnario Versión 3.51
- Fecha de los precios: 05/03/2019
- Divisa: EUR

**PL3528000** u Barras RiLine60, Sistema barras PLS 1600A especiales E.Cu 800mm - de Rittal
RITTAL Barras RiLine60 800A/1600A, Sistema barras PLS 1600 especiales E.Cu 800mm Material: -Poliamida (PA 6.6) -Autoextinguible según UL 94-VO Color: RAL 7035 Atención: Para aplicaciones UL es necesario incorporar la bandeja de base Accesorios: -Juego de conexión PLS (conexión sencilla) -Juego de conexión PLS (conexión ensamblada) -Empalmes PLS Código EAN: 4028177043787 Código eCl@ss 4.1: 27188101 Código eCl@ss 5.1: 27370301 Código eCl@ss 6.0: 27370301 Código eCl@ss 7.0: 27370303 Código eCl@ss 8.0: 27370303 Código ETIM 3.0: EC001166 Código ETIM 4.0: EC001522 Código ETIM 5.0: EC001522 Código ETIM 6.0: EC001522
