# Barras RiLine60 800A, Sistema de pletinas perfil cubierta 12/15x5 - de Rittal

- Propiedad del archivo: CONSTRUNARIO
- Formato: FIEBDC-3/2012
- Programa: Construnario Versión 3.51
- Fecha de los precios: 05/03/2019
- Divisa: EUR

**SV9350010** u Barras RiLine60 800A, Sistema de pletinas perfil cubierta 12/15x5 - de Rittal
RITTAL Barras RiLine60 800A, Sistema de pletinas perfil cubierta 12/15x5 Protección contra contactos a partir del cubrimiento total de las barras. Posibilidad de cortar a la longitud deseada. Longitud: 1000 mm/perfil. Material: -PVC duro modificado al calor -Autoextinguible según UL 94-V0 Color: RAL 7035 Atención: Protección contra contactos, otras soluciones Código EAN: 4028177219557 Código eCl@ss 4.1: 27188101 Código eCl@ss 5.1: 27370302 Código eCl@ss 6.0: 27370302 Código eCl@ss 7.0: 27142414 Código eCl@ss 8.0: 27142414 Código ETIM 3.0: EC001166 Código ETIM 4.0: EC000775 Código ETIM 5.0: EC002498 Código ETIM 6.0: EC000775
